# Pieza enlace para bases empotrar, referencia 22150 de IDE. Bolsa 2 uds. - de IDE Electric

- Propiedad del archivo: CONSTRUNARIO
- Formato: FIEBDC-3/2012
- Programa: Construnario Versión 3.51
- Fecha de los precios: 06/06/2024
- Divisa: EUR

**22150** u Pieza enlace para bases empotrar, referencia 22150 de IDE. Bolsa 2 uds. - de IDE Electric
Precio: 2.40
Elemento de unión para cajas de empotrar Código EAN: 8431044202235 Código ETIM 8.0: EC002287
