# Conjunto de 4 tirafondos con cabezal aislante, referencia 29221 de IDE - de IDE Electric

- Propiedad del archivo: CONSTRUNARIO
- Formato: FIEBDC-3/2012
- Programa: Construnario Versión 3.51
- Fecha de los precios: 06/06/2024
- Divisa: EUR

**29221** u Conjunto de 4 tirafondos con cabezal aislante, referencia 29221 de IDE - de IDE Electric
Precio: 6.76
Para fijar el armario directamente a la pared mediante un conjunto de 4 tirafondos con cabezal aislante. Se suministran en pack de 4 unidades. PARA ARMARIOS TIPO: Poliéster IP66. Código EAN: 8431044292212
