# Pack regulación de placa base (armarios IP66), referencia 29223 de IDE. Para profundidad: 200mm - de IDE Electric

- Propiedad del archivo: CONSTRUNARIO
- Formato: FIEBDC-3/2012
- Programa: Construnario Versión 3.51
- Fecha de los precios: 06/06/2024
- Divisa: EUR

**29223** u Pack regulación de placa base (armarios IP66), referencia 29223 de IDE. Para profundidad: 200mm - de IDE Electric
Precio: 51.66
MATERIALES: Acero cincado. Pack que incluye 4 perfiles para el desplazamiento de la placa a diferentes profundidades. PARA ARMARIOS TIPO: Poliéster IP66. Código EAN: 8431044292236 Código eCl@ss 6.0: EC002518
