# Cierre enclavamiento cincado, referencia 29266 de IDE - de IDE Electric

- Propiedad del archivo: CONSTRUNARIO
- Formato: FIEBDC-3/2012
- Programa: Construnario Versión 3.51
- Fecha de los precios: 06/06/2024
- Divisa: EUR

**29266** u Cierre enclavamiento cincado, referencia 29266 de IDE - de IDE Electric
Precio: 19.73
NO incluye el candado. Código EAN: 8431044056647 Código eCl@ss 6.0: EC000327
