# Placa cierre para anchura B=270, referencia 29513 de IDE - de IDE Electric

- Propiedad del archivo: CONSTRUNARIO
- Formato: FIEBDC-3/2012
- Programa: Construnario Versión 3.51
- Fecha de los precios: 06/06/2024
- Divisa: EUR

**29513** u Placa cierre para anchura B=270, referencia 29513 de IDE - de IDE Electric
Precio: 32.17
MATERIALES: Policarbonato gris. Tapas para cierre de aperturas laterales. Con junta de estanqueidad y la tornillería necesaria para su fijación. Código EAN: 8431044155326
