# Orejetas fijación mural, referencia 29521 de IDE - de IDE Electric

- Propiedad del archivo: CONSTRUNARIO
- Formato: FIEBDC-3/2012
- Programa: Construnario Versión 3.51
- Fecha de los precios: 06/06/2024
- Divisa: EUR

**29521** u Orejetas fijación mural, referencia 29521 de IDE - de IDE Electric
Precio: 10.98
MATERIALES: Acero cincado. Soportes para la fijación sobre pared. Código EAN: 8431044155340 Código eCl@ss 6.0: EC002625
