# Sujeción a mástil, referencia 29524 de IDE - de IDE Electric

- Propiedad del archivo: CONSTRUNARIO
- Formato: FIEBDC-3/2012
- Programa: Construnario Versión 3.51
- Fecha de los precios: 06/06/2024
- Divisa: EUR

**29524** u Sujeción a mástil, referencia 29524 de IDE - de IDE Electric
Precio: 32.69
Soporte para la fijación sobre poste. Código EAN: 8431044155364 Código eCl@ss 6.0: EC002625
