# Dispositivo de purga, referencia 29530 de IDE - de IDE Electric

- Propiedad del archivo: CONSTRUNARIO
- Formato: FIEBDC-3/2012
- Programa: Construnario Versión 3.51
- Fecha de los precios: 06/06/2024
- Divisa: EUR

**29530** u Dispositivo de purga, referencia 29530 de IDE - de IDE Electric
Precio: 9.42
MATERIALES: Termoplásticos. Facilitan la circulación del aire por convección en el interior de los módulos impidiendo la formación de condensaciones. Diseñados para evitar la entrada de cuerpos extraños. Código EAN: 8431044155371 Código eCl@ss 6.0: EC002625
