# Bisagra flexible manual, referencia 29542 de IDE - de IDE Electric

- Propiedad del archivo: CONSTRUNARIO
- Formato: FIEBDC-3/2012
- Programa: Construnario Versión 3.51
- Fecha de los precios: 06/06/2024
- Divisa: EUR

**29542** u Bisagra flexible manual, referencia 29542 de IDE - de IDE Electric
Precio: 61.05
Para apertura lateral de módulos. Código EAN: 8431044155425 Código eCl@ss 6.0: EC002620
