# Caja de cables A 263/109, referencia 29545 de IDE - de IDE Electric

- Propiedad del archivo: CONSTRUNARIO
- Formato: FIEBDC-3/2012
- Programa: Construnario Versión 3.51
- Fecha de los precios: 06/06/2024
- Divisa: EUR

**29545** u Caja de cables A 263/109, referencia 29545 de IDE - de IDE Electric
Precio: 75.38
Caja de cables A 263/109 Código EAN: 8431044155449
