# Caja de cables B 173/109, referencia 29546 de IDE - de IDE Electric

- Propiedad del archivo: CONSTRUNARIO
- Formato: FIEBDC-3/2012
- Programa: Construnario Versión 3.51
- Fecha de los precios: 06/06/2024
- Divisa: EUR

**29546** u Caja de cables B 173/109, referencia 29546 de IDE - de IDE Electric
Precio: 70.86
Caja de cables B 173/109 Código EAN: 8431044155456
