# Tornillo de cierre, cabeza por destornillador, referencia 29552 de IDE. Azul (10xBolsa 4 ud) - de IDE Electric

- Propiedad del archivo: CONSTRUNARIO
- Formato: FIEBDC-3/2012
- Programa: Construnario Versión 3.51
- Fecha de los precios: 06/06/2024
- Divisa: EUR

**29552** u Tornillo de cierre, cabeza por destornillador, referencia 29552 de IDE. Azul (10xBolsa 4 ud) - de IDE Electric
Precio: 5.78
MATERIALES: Poliamida. Imperdibles y precintables. Código EAN: 8431044155500
