# Tornillo cierre cabeza por destornillador gris para caja tipo ROC32, referencia 29555 de IDE - de IDE Electric

- Propiedad del archivo: CONSTRUNARIO
- Formato: FIEBDC-3/2012
- Programa: Construnario Versión 3.51
- Fecha de los precios: 06/06/2024
- Divisa: EUR

**29555** u Tornillo cierre cabeza por destornillador gris para caja tipo ROC32, referencia 29555 de IDE - de IDE Electric
Precio: 16.58
MATERIALES: Poliamida. Imperdibles y precintables. Código EAN: 8431044326399 Código ETIM 6.0: EC002620
