# Armario superficie desmontables IP40 1810x730x250 puerta transparente de IDE - de IDE Electric

- Propiedad del archivo: CONSTRUNARIO
- Formato: FIEBDC-3/2012
- Programa: Construnario Versión 3.51
- Fecha de los precios: 06/06/2024
- Divisa: EUR

**40ENL192-240PT** u Armario superficie desmontables IP40 1810x730x250 puerta transparente de IDE - de IDE Electric
Precio: 1194.13
Acero laminado RAL9003. Armarios suministrados con bastidor modular sin tapas. Es necesario solicitar las tapas como accesorio para favorecer la versatilidad modular. Armarios suministrados con puerta transparente. Código EAN: 8431044043739 Código eCl@ss 6.0: EC000058
