# Montaje especial Caja estanca 162x116x76 con laterales lisos - de IDE Electric

- Propiedad del archivo: CONSTRUNARIO
- Formato: FIEBDC-3/2012
- Programa: Construnario Versión 3.51
- Fecha de los precios: 06/06/2024
- Divisa: EUR

**41493** u Montaje especial Caja estanca 162x116x76 con laterales lisos - de IDE Electric
Precio: 32.64
MATERIALES LIBRES DE HALÓGENOS. Base y tapa en PS gris RAL 7035. Cajas con tomas de corriente montadas y cableadas según REBT. Cajas suministradas con su certificado de conformidad, descripción y número de tomas de corriente. Código EAN: 8431044414935 Código ETIM 6.0: EC000379
