# Caja para mecanismo y derivación IP20 4x4 sin tapa - de IDE Electric

- Propiedad del archivo: CONSTRUNARIO
- Formato: FIEBDC-3/2012
- Programa: Construnario Versión 3.51
- Fecha de los precios: 06/06/2024
- Divisa: EUR

**45081** u Caja para mecanismo y derivación IP20 4x4 sin tapa - de IDE Electric
Precio: 1.49
MATERIALES LIBRES DE HALÓGENOS. ABS gris RAL 7035. IP20 - Superficie. Código EAN: 8431044450810
