# Mecanismos Pulsador 20A-250V 1/2 módulo - de IDE Electric

- Propiedad del archivo: CONSTRUNARIO
- Formato: FIEBDC-3/2012
- Programa: Construnario Versión 3.51
- Fecha de los precios: 06/06/2024
- Divisa: EUR

| Código | Ud | Descripción | Precio |
|---|---|---|---|
| 45125 | u | Mecanismos Pulsador 20A-250V 1/2 módulo - de IDE Electric | 15.57 |
