# Base telefónica 4 pins conector RJ 1 1 - de IDE Electric

- Propiedad del archivo: CONSTRUNARIO
- Formato: FIEBDC-3/2012
- Programa: Construnario Versión 3.51
- Fecha de los precios: 06/06/2024
- Divisa: EUR

| Código | Ud | Descripción | Precio |
|---|---|---|---|
| 45231 | u | Base telefónica 4 pins conector RJ 1 1 - de IDE Electric | 35.90 |
