# Raíl DIN 24 módulos + soportes ensamblaje para armarios de empotrar de IDE - de IDE Electric

- Propiedad del archivo: CONSTRUNARIO
- Formato: FIEBDC-3/2012
- Programa: Construnario Versión 3.51
- Fecha de los precios: 06/06/2024
- Divisa: EUR

**48014** u Raíl DIN 24 módulos + soportes ensamblaje para armarios de empotrar de IDE - de IDE Electric
Precio: 7.73
MATERIALES: Acero galvanizado. Raíl fijado directamente al marco. Distancia fija entre raíles y tapas de protección. Raíl fijado directamente al marco. Distancia fija entre raíles y tapas de protección. PARA ARMARIO: 40EMP. Código EAN: 8431044480145 Código eCl@ss 6.0: EC002620
