# Pack de unión mixto, referencia 48116 de IDE. 4 unidades unión interior más 4 unidades de esquina - de IDE Electric

- Propiedad del archivo: CONSTRUNARIO
- Formato: FIEBDC-3/2012
- Programa: Construnario Versión 3.51
- Fecha de los precios: 06/06/2024
- Divisa: EUR

**48116** u Pack de unión mixto, referencia 48116 de IDE. 4 unidades unión interior más 4 unidades de esquina - de IDE Electric
Precio: 61.26
MATERIALES: Acero cincado. Accesorios para la unión interior de armarios enlazables, consiguiendo así estructuras estables y robustas. Packs suministrados con toda la tornillería necesaria para su instalación. PARA ARMARIO TIPO: ENL. Código EAN: 8431044146430 Código eCl@ss 6.0: EC002625
