# Raíl DIN 24 módulos+soportes ensamblaje, referencia 48242/300 de IDE. Para armarios de 300 de profundidad - de IDE Electric

- Propiedad del archivo: CONSTRUNARIO
- Formato: FIEBDC-3/2012
- Programa: Construnario Versión 3.51
- Fecha de los precios: 06/06/2024
- Divisa: EUR

**48242_300** u Raíl DIN 24 módulos+soportes ensamblaje, referencia 48242/300 de IDE. Para armarios de 300 de profundidad - de IDE Electric
Precio: 24.88
Sistema de fijación mediante soportes clipados, regulables en profundidad Código EAN: 8431044143842 Código ETIM 8.0: EC001285
