# Kit soporte canaleta vertical Atlantic (6ud), referencia 48243 de IDE - de IDE Electric

- Propiedad del archivo: CONSTRUNARIO
- Formato: FIEBDC-3/2012
- Programa: Construnario Versión 3.51
- Fecha de los precios: 06/06/2024
- Divisa: EUR

**48243** u Kit soporte canaleta vertical Atlantic (6ud), referencia 48243 de IDE - de IDE Electric
Precio: 19.60
MATERIALES: Acero cincado. Soportes para la fijación de canaletas de distribución de cableado en sentido vertical. Alojamiento para canaleta vertical hasta 60x60. Soporte de canaleta vertical y horizontal enlazables entre si. Suministro: Pack de 6 soportes mas tornillos de fijación. PARA ARMARIOS Atlantic y Atlantic Plus. Código EAN: 8431044037448
