# Peine unipolar 80A tipo TENEDOR, referencia 48253 de IDE - de IDE Electric

- Propiedad del archivo: CONSTRUNARIO
- Formato: FIEBDC-3/2012
- Programa: Construnario Versión 3.51
- Fecha de los precios: 06/06/2024
- Divisa: EUR

**48253** u Peine unipolar 80A tipo TENEDOR, referencia 48253 de IDE - de IDE Electric
Barras de cobre planas. Fuerza de tensión de impulso: >= 4,5 kV. Voltaje nominal máximo: 690/1000 V AC/DC. Código EAN: 8431044482538 Código ETIM 6.0: EC000215
