# Final peine 2x63x-2x80-3x63-3x80, referencia 48274 de IDE - de IDE Electric

- Propiedad del archivo: CONSTRUNARIO
- Formato: FIEBDC-3/2012
- Programa: Construnario Versión 3.51
- Fecha de los precios: 06/06/2024
- Divisa: EUR

**48274** u Final peine 2x63x-2x80-3x63-3x80, referencia 48274 de IDE - de IDE Electric
Precio: 10.73
2x63x-2x80-3x63-3x80 Código EAN: 8431044482743 Código ETIM 6.0: EC000215
