# Final peine 4x63-4x80, referencia 48275 de IDE - de IDE Electric

- Propiedad del archivo: CONSTRUNARIO
- Formato: FIEBDC-3/2012
- Programa: Construnario Versión 3.51
- Fecha de los precios: 06/06/2024
- Divisa: EUR

**48275** u Final peine 4x63-4x80, referencia 48275 de IDE - de IDE Electric
Precio: 11.60
4x63-4x80 Código EAN: 8431044482750 Código ETIM 6.0: EC000215
