# Imprimación antioxidante, referencia 48307 de IDE - de IDE Electric

- Propiedad del archivo: CONSTRUNARIO
- Formato: FIEBDC-3/2012
- Programa: Construnario Versión 3.51
- Fecha de los precios: 06/06/2024
- Divisa: EUR

**48307** u Imprimación antioxidante, referencia 48307 de IDE - de IDE Electric
Precio: 46.67
Bote de 400 ml Código EAN: 8431044400402 Código ETIM 8.0: EC001899
