# Dispositivos de evacuación agua 1200 l/h Ø60x37 RAL 7035 IP66/IP67, referencia 48338 de IDE - de IDE Electric

- Propiedad del archivo: CONSTRUNARIO
- Formato: FIEBDC-3/2012
- Programa: Construnario Versión 3.51
- Fecha de los precios: 06/06/2024
- Divisa: EUR

**48338** u Dispositivos de evacuación agua 1200 l/h Ø60x37 RAL 7035 IP66/IP67, referencia 48338 de IDE - de IDE Electric
Precio: 11.07
Materiales: Junta de sellado NBR y filtro con membrana impermeable. Instalación: Realizar un taladro de Ø 40,5 mm en la pared del armario y montar el dispositivo con la tuerca. Asegurarse que la junta de sellado este colocada en la parte exterior del panel del armario. Para envolventes de grandes dimensiones, dos o más dispositivos deben de ser instalados en caras opuestas y en la parte superior. Grado de protección IP66. Código EAN: 8431044047430
