# Elemento de sujeción deplaca regulabre, referencia 48340/300 de IDE. Para armarios de superficie de 300 de profundidad. - de IDE Electric

- Propiedad del archivo: CONSTRUNARIO
- Formato: FIEBDC-3/2012
- Programa: Construnario Versión 3.51
- Fecha de los precios: 06/06/2024
- Divisa: EUR

**48340_300** u Elemento de sujeción deplaca regulabre, referencia 48340/300 de IDE. Para armarios de superficie de 300 de profundidad. - de IDE Electric
Precio: 34.78
Para armario profundidad 300. Código EAN: EC002620 Código ETIM 8.0: 85381000
