# Soporte de placa para caja moldeada (MCCB), referencia 48345/300 de IDE. Para armarios de profundidad 300 - de IDE Electric

- Propiedad del archivo: CONSTRUNARIO
- Formato: FIEBDC-3/2012
- Programa: Construnario Versión 3.51
- Fecha de los precios: 06/06/2024
- Divisa: EUR

**48345_300** u Soporte de placa para caja moldeada (MCCB), referencia 48345/300 de IDE. Para armarios de profundidad 300 - de IDE Electric
Precio: 37.22
Para armarios de profundidad 300 Código EAN: 8431044448565 Código ETIM 8.0: EC002620
