# Cierre 1/4 de vuelta de palomilla sin llave, referencia 48412 de IDE - de IDE Electric

- Propiedad del archivo: CONSTRUNARIO
- Formato: FIEBDC-3/2012
- Programa: Construnario Versión 3.51
- Fecha de los precios: 06/06/2024
- Divisa: EUR

**48412** u Cierre 1/4 de vuelta de palomilla sin llave, referencia 48412 de IDE - de IDE Electric
Precio: 6.59
Carcasa y lengüeta fabricadas en poliamida negra. Palomilla fija sin llave. para armarios hasta 800 mm de altura. Código EAN: 8431044060538 Código eCl@ss 6.0: EC000327
