# Sujeción a mástil ancho, referencia 48420/5060 de IDE. Armario 500-600 mm - de IDE Electric

- Propiedad del archivo: CONSTRUNARIO
- Formato: FIEBDC-3/2012
- Programa: Construnario Versión 3.51
- Fecha de los precios: 06/06/2024
- Divisa: EUR

**48420_5060** u Sujeción a mástil ancho, referencia 48420/5060 de IDE. Armario 500-600 mm - de IDE Electric
Precio: 76.82
Incorpora guías, abrazaderas y tornillería necesaria para su instalación. Para poste circular de 100 a 200 mm de diámetro y para poste cuadrado de 60 a 100 mm de lado. Para armarios de 300 a 800 mm de anchura. Carga máxima 130 kg. Código EAN: 8431044399096 Código ETIM 8.0: EC000327
