# Soporte a pared en acero cincado de IDE (4ud) - de IDE Electric

- Propiedad del archivo: CONSTRUNARIO
- Formato: FIEBDC-3/2012
- Programa: Construnario Versión 3.51
- Fecha de los precios: 06/06/2024
- Divisa: EUR

**48427** u Soporte a pared en acero cincado de IDE (4ud) - de IDE Electric
Precio: 13.74
MATERIALES: Acero cincado. Se montan sobre la parte trasera del armario en posición vertical u horizontal. Suministro: Pack de 4 soportes. PARA ARMARIOS TIPO: 40SUP-40ENL-65SUP. Código EAN: 8431044484273
