# Tira de tapones de cierre (puerta empotrar/superficie), referencia 48436 de IDE - de IDE Electric

- Propiedad del archivo: CONSTRUNARIO
- Formato: FIEBDC-3/2012
- Programa: Construnario Versión 3.51
- Fecha de los precios: 06/06/2024
- Divisa: EUR

| Código | Ud | Descripción | Precio |
|---|---|---|---|
| 48436 | cu | Tira de tapones de cierre (puerta empotrar/superficie), referencia 48436 de IDE - de IDE Electric | 16.00 |
