# Llave palomilla doble paletón 5 mm, referencia 48449 de IDE. 5u. - de IDE Electric

- Propiedad del archivo: CONSTRUNARIO
- Formato: FIEBDC-3/2012
- Programa: Construnario Versión 3.51
- Fecha de los precios: 06/06/2024
- Divisa: EUR

**48449** u Llave palomilla doble paletón 5 mm, referencia 48449 de IDE. 5u. - de IDE Electric
Precio: 3.27
Para series: ARGENTA - ATLANTIC - GLASS. Código EAN: 8431044484495 Código eCl@ss 6.0: EC000175
