# Cierre en triángulo plástico, referencia 48451 de IDE. Incluye llave zamak en triángulo 8 - de IDE Electric

- Propiedad del archivo: CONSTRUNARIO
- Formato: FIEBDC-3/2012
- Programa: Construnario Versión 3.51
- Fecha de los precios: 06/06/2024
- Divisa: EUR

**48451** u Cierre en triángulo plástico, referencia 48451 de IDE. Incluye llave zamak en triángulo 8 - de IDE Electric
Precio: 12.78
Carcasa y lengüeta fabricadas en poliamida negra. Para armarios hasta 800 mm de altura. Todas las referencias incluyen su llave correspondiente. Código EAN: 8431044484518 Código eCl@ss 6.0: EC000327
