# Soporte embarrado de perfil 160A-250A, referencia 48453 de IDE - de IDE Electric

- Propiedad del archivo: CONSTRUNARIO
- Formato: FIEBDC-3/2012
- Programa: Construnario Versión 3.51
- Fecha de los precios: 06/06/2024
- Divisa: EUR

**48453** u Soporte embarrado de perfil 160A-250A, referencia 48453 de IDE - de IDE Electric
Precio: 28.07
Para barras roscadas. Se monta con tornillos M6 incluidos. Pantalla de protección: fijación directa usando espaciadores y tapones. Partes plásticas libres de halógenos. Código EAN: 8431044484532 Código eCl@ss 6.0: EC001166
