# Soporte embarrado de fondo 160A-400A, referencia 48454 de IDE - de IDE Electric

- Propiedad del archivo: CONSTRUNARIO
- Formato: FIEBDC-3/2012
- Programa: Construnario Versión 3.51
- Fecha de los precios: 06/06/2024
- Divisa: EUR

**48454** u Soporte embarrado de fondo 160A-400A, referencia 48454 de IDE - de IDE Electric
Precio: 199.08
Distancia entre ejes o fases: 50 mm. Pasador de plástico para colocar la barra. Se puede utilizar un espaciador y se puede colocar una barra de tierra tanto a la derecha como a la izquierda. Partes plásticas libres de halógenos. Código EAN: 8431044484549 Código eCl@ss 6.0: EC001166
