# Retenedor de puerta, referencia 48466 de IDE - de IDE Electric

- Propiedad del archivo: CONSTRUNARIO
- Formato: FIEBDC-3/2012
- Programa: Construnario Versión 3.51
- Fecha de los precios: 06/06/2024
- Divisa: EUR

**48466** u Retenedor de puerta, referencia 48466 de IDE - de IDE Electric
Precio: 36.76
Permite retener la puerta cuando llega al final de su recorrido. No es compatible con el montaje de puerta interior ni de chasis. Código EAN: 8431044484662 Código eCl@ss 6.0: EC002626
