# Retenedor de puerta, referencia 48466/B de IDE. Para armarios serie Argenta Big. L=230 - de IDE Electric

- Propiedad del archivo: CONSTRUNARIO
- Formato: FIEBDC-3/2012
- Programa: Construnario Versión 3.51
- Fecha de los precios: 06/06/2024
- Divisa: EUR

**48466_B** u Retenedor de puerta, referencia 48466/B de IDE. Para armarios serie Argenta Big. L=230 - de IDE Electric
Precio: 74.58
Acero cincado Código EAN: 8431044454238 Código ETIM 8.0: EC002626
