# Tornillo antigiro M6x10 Torx dureza 4, 8, referencia 48476 de IDE - de IDE Electric

- Propiedad del archivo: CONSTRUNARIO
- Formato: FIEBDC-3/2012
- Programa: Construnario Versión 3.51
- Fecha de los precios: 06/06/2024
- Divisa: EUR

| Código | Ud | Descripción | Precio |
|---|---|---|---|
| 48476 | cu | Tornillo antigiro M6x10 Torx dureza 4, 8, referencia 48476 de IDE - de IDE Electric | 16.87 |
