# Cepillos de aislamiento para entrada de cables de IDE. 2m - de IDE Electric

- Propiedad del archivo: CONSTRUNARIO
- Formato: FIEBDC-3/2012
- Programa: Construnario Versión 3.51
- Fecha de los precios: 06/06/2024
- Divisa: EUR

**48481** u Cepillos de aislamiento para entrada de cables de IDE. 2m - de IDE Electric
Precio: 52.52
MATERIALES: Cuerpo de caucho termoplástico. Fibras de poliamida 6. Cepillos que se colocan en la entrada de cables. Longitud del cuerpo 2 m, altura de las fibras 35 mm. PARA ARMARIOS TIPO: FSC - ENL - BIG. Código EAN: 8431044484815
