# Cierre interior puerta doble y varilla 2000 de IDE - de IDE Electric

- Propiedad del archivo: CONSTRUNARIO
- Formato: FIEBDC-3/2012
- Programa: Construnario Versión 3.51
- Fecha de los precios: 06/06/2024
- Divisa: EUR

**48485** u Cierre interior puerta doble y varilla 2000 de IDE - de IDE Electric
Precio: 105.72
MATERIALES: Poliamida con fibra de vidrio. Cierre interior de 2 puntos 1/4 de vuelta. Incluye varillas en función de la altura del armario. PARA ARMARIOS TIPO: FSC - ENL - BIG. Código EAN: 8431044004082 Código eCl@ss 6.0: EC000327
