# Soporte de cables para zócalo, referencia 48498 de IDE. Para profundidad: 300 mm - de IDE Electric

- Propiedad del archivo: CONSTRUNARIO
- Formato: FIEBDC-3/2012
- Programa: Construnario Versión 3.51
- Fecha de los precios: 06/06/2024
- Divisa: EUR

**48498** u Soporte de cables para zócalo, referencia 48498 de IDE. Para profundidad: 300 mm - de IDE Electric
Precio: 25.35
MATERIALES: Acero galvanizado. Se coloca en la parte interior del zócalo. Regulable en altura. Código EAN: 8431044030012 Código eCl@ss 6.0: EC002620
