# Cierre triángulo con candado y llave, referencia 48501 de IDE - de IDE Electric

- Propiedad del archivo: CONSTRUNARIO
- Formato: FIEBDC-3/2012
- Programa: Construnario Versión 3.51
- Fecha de los precios: 06/06/2024
- Divisa: EUR

**48501** u Cierre triángulo con candado y llave, referencia 48501 de IDE - de IDE Electric
Precio: 25.38
Carcasa y lengüeta fabricadas en poliamida negra. Para armarios hasta 800 mm de altura. Todas las referencias incluyen su llave correspondiente. Código EAN: 8431044009377 Código ETIM 6.0: EC000327
