# Bombín FECSA ENDESA (JIS-20) y llave, referencia 48503 de IDE - de IDE Electric

- Propiedad del archivo: CONSTRUNARIO
- Formato: FIEBDC-3/2012
- Programa: Construnario Versión 3.51
- Fecha de los precios: 06/06/2024
- Divisa: EUR

**48503** u Bombín FECSA ENDESA (JIS-20) y llave, referencia 48503 de IDE - de IDE Electric
Precio: 81.87
Bombín Endesa (JIS-20) con llave Código EAN: 8431044009384 Código ETIM 6.0: EC000327
