# Cierre enclavamiento y accionamiento armario principal de IDE - de IDE Electric

- Propiedad del archivo: CONSTRUNARIO
- Formato: FIEBDC-3/2012
- Programa: Construnario Versión 3.51
- Fecha de los precios: 06/06/2024
- Divisa: EUR

**48515** u Cierre enclavamiento y accionamiento armario principal de IDE - de IDE Electric
Precio: 117.03
Mecanismo: en acero cincado. Tiene función de seguridad. obliga a colocar el sistema en posición de bloqueo de los armarios secundarios para poder cerrar la puerta principal. Para obtener el sistema completo solicitar dos referencias. Accionamiento (48515) y enclavamiento en función de la anchura del armario. Código EAN: 8431044131054 Código eCl@ss 6.0: EC000327
