# Cierre para candado + maneta RAL7016 (sin varillas) de IDE - de IDE Electric

- Propiedad del archivo: CONSTRUNARIO
- Formato: FIEBDC-3/2012
- Programa: Construnario Versión 3.51
- Fecha de los precios: 06/06/2024
- Divisa: EUR

**48523** u Cierre para candado + maneta RAL7016 (sin varillas) de IDE - de IDE Electric
Precio: 108.88
Candado no incluido. No incluye el cierre interior mas varillas, que es necesario solicitar a parte en función de la altura del armario. Código EAN: 8431044155180 Código eCl@ss 6.0: EC000327
