# Arandela avellana D-6, referencia 48531 de IDE - de IDE Electric

- Propiedad del archivo: CONSTRUNARIO
- Formato: FIEBDC-3/2012
- Programa: Construnario Versión 3.51
- Fecha de los precios: 06/06/2024
- Divisa: EUR

**48531** u Arandela avellana D-6, referencia 48531 de IDE - de IDE Electric
Precio: 7.80
Arandela avellana D-6 Código EAN: 8431044090023
