# Varillas puerta simple 2.000/2.200 de IDE - de IDE Electric

- Propiedad del archivo: CONSTRUNARIO
- Formato: FIEBDC-3/2012
- Programa: Construnario Versión 3.51
- Fecha de los precios: 06/06/2024
- Divisa: EUR

**48561** u Varillas puerta simple 2.000/2.200 de IDE - de IDE Electric
Precio: 58.92
MATERIALES: Acero cincado. Código EAN: 8431044154879
