# Varillas puerta doble exterior 1.800 de IDE - de IDE Electric

- Propiedad del archivo: CONSTRUNARIO
- Formato: FIEBDC-3/2012
- Programa: Construnario Versión 3.51
- Fecha de los precios: 06/06/2024
- Divisa: EUR

**48563** u Varillas puerta doble exterior 1.800 de IDE - de IDE Electric
Precio: 72.95
MATERIALES: Acero cincado. Código EAN: 8431044160436
